# PW Kaltenweide Friedensallee
Angebotsaufforderung (GAEB DA 2000 1.2, DA83)
Projekt: PW Kalt
Währung: EUR
Erstellt mit: CaliforniaX by G&W Software AG, CaliforniaX, 02.10.2026

## SiGeKo ö
Datum: 02.10.2026

### 01 SiGeKo Leistungen für Sanierung der Schmutzwasserpumpwerke Kaltenweide/ B5 und Friedensallee in Elmshorn

#### 01.01 Leistungen während der Planungsphase

**01.01.001 Koordinierung der allgemeinen Grundsätze des Arbeitsschutzgesetzes**
Koordinierung der allgemeinen Grundsätze des Arbeitsschutzgesetzes
zwischen allen voraussichtlich am Baugeschehen Beteiligten. Dies bedeutet eine Mitwirkung bei der Festlegung von zeitgleichen oder in Abfolge stattfindenden Arbeiten, bei der Festlegung von Bauverfahren und Baumethoden sowie bei der Planung der Baustelleneinrichtung und des Baustellenbetriebs.
Jeweils 1 Stück pro Pumpwerk, d. h. 1 Stück Pumpwerk Kaltenweide und 1 Stück Pumpwerk Friedensallee
Menge: 2,000 St

**01.01.002 Einhaltung der ASR Arbeitschutzrichtlinie**
Einhaltung der ASR Arbeitschutzrichtlinie (neueste Fassung) und Verkehrsabsperrungen in Abstimmung mit Verkehrsaufsichsbehörde der Stadt Elmshorn in der Planungsphase.
Menge: 1,000 psch

**01.01.003 Abstimmung Berufsgenossenschaft / Kampfmittelräumdienst**
Abstimmung Berufsgenossenschaft / Kampfmittelräumdienst
Belange des Kampfmittelbescheides in Einklang mit den Forderungen der Berufsgenossenschaft und Verkehrsaufsichsbehörde der Stadt Elmshorn.

Jeweils1 Stück pro Pumpwerk
Menge: 2,000 St

**01.01.004 Ausarbeitung / Erstellung des Sicherheits- und Gesundheitsschutzplans (SiGe-Plan).**
Ausarbeitung / Erstellung des Sicherheits- und Gesundheitsschutzplans (SiGe-Plan)
Hierzu ist vorab die Planung zu analysieren. Daraus müssen dann, abhängig vom geplanten Bauablauf, die koordinationsrelevanten Gefährdungen ermittelt werden. Nach dieser Erfassung müssen Lösungen zur Beseitigung bzw. Minimierung der Gefährdungen im SiGe-Plan festgelegt werden.

Ein Plan pro Pumpwerk d. h. Ein Plan Für Pumpwerk Kaltenweide/ B5 und ein Plan für Friedensallee
Menge: 2,000 St

**01.01.005 Erstellung der Vorankündigung**
Erstellung der Vorankündigung
die vor Baubeginn an die Gewerbeaufsicht zu übermitteln ist

Die Vorankündigung wird für jedes Pumpwerk separat erfolgen, weil die Baummaßnahmen zu unterschiedliche  Zeitpunkte ausgeführt werden.
Menge: 2,000 St

**01.01.006 Bekanntmachung des Sicherheits- und Gesundheitsschutzplanes**
Bekanntmachung des Sicherheits- und Gesundheitsschutzplanes
und Erläutern der festgelegten Maßnahmen. Jeweils für jedes Pumpwerk.

Pumpwerk Kaltenweide/ B5
Pumpwerk Friedensallee
Menge: 2,000 St

#### 01.02 Leistungen während der Bauausführung

**01.02.001 Sicherheits- und Gesundheitsschutzplanung**
Sicherheits- und Gesundheitsschutzplanung
Hinwirken auf die Einhaltung und die Umsetzung der nach Sicherheits- und Gesundheitsschutzplanung erforderlichen Arbeitsschutzmaßnahmen sowie der Pflichten nach Baustellenverordnung durch die beteiligten Unternehmen.
Menge: 1,000 psch

**01.02.002 Fortschreiben Sicherheits- und Gesundheitsschutzplanung**
Fortschreiben Sicherheits- und Gesundheitsschutzplanung
Anpassen und Fortschreiben des Sicherheits- und Gesundheitsschutzplanes.

1 Stück pro Pumpwerk d h. 1. Stück Pumpwerk Kaltenweide und  1. Stück Friedensallee
Menge: 2,000 St

**01.02.003 Organisieren: Arbeitssicherheit und Gesundheitsschutzes**
Organisieren: Arbeitssicherheit und Gesundheitsschutzes
Organisieren des Zusammenwirkens der Arbeitgeber hinsichtlich Arbeitssicherheit und Gesundheitsschutzes. Hierbei hat der Koordinator darauf hinzuwirken, dass die Tätigkeiten der ausführenden Firmen, die insbesondere zeit- und ortsnah ablaufen, so organisiert werden, dass gegenseitige Gefährdungen weitgehend ausgeschlossen, zumindest aber minimiert werden können und keine Baustillstände erzeugt werden.
Organisation und Moderation der Sicherheitsbesprechungen.

Vorgesehen sind jeweils  ein Stück pro Pumpwerk
Menge: 2,000 St

**01.02.004 ASR Arbeitschutzrichtlinie**
ASR Arbeitschutzrichtlinie
Einhaltung / Überwachung der ASR Arbeitschutzrichtlinie (neueste Fassung).
Menge: 1,000 psch

**01.02.005 Koordinieren: Anwendung der Arbeitsverfahren**
Koordinieren: Anwendung der Arbeitsverfahren
Koordinieren der Überwachung der ordnungsgemäßen Anwendung der Arbeitsverfahren durch die Arbeitgeber, zum Beispiel durch das Einfordern von Nachweisen. Prüfen, Bewerten und Aufbereiten der Nachweise ggf. Nachforderungen stellen.

Jeweils ein Stück pro Pumpwerk
Menge: 2,000 St

**01.02.006 Organisieren und Durchführen von Sicherheitsbegehungen und Sicherheitsbesprechungen.**
Organisieren und Durchführen von Sicherheitsbegehungen und Sicherheitsbesprechungen.
Dokumentation: Zusätzlich zu von allen geführten Gesprächen vor Ort sind von allen Baustellen-Begehungen Begehungsprotokolle, Aktenvermerke o. Ä. anzufertigen. An- und Ausfahrtkosten sind hier einzukalkulieren. Angenommen wurden Begehungen jeder 2 Woche.

Dabei  sind beide Pumpwerke zu betrachten.

- Pumpwerk Kaltenweide/ B5: die geplante Bauzeit liegt bei ca. 6- 12 Monate

- Pumpwerk Friedensallee die geplante Bauzeit 6- 12 Monate
Menge: 26,000 St

**01.02.007 Abschlussdokumentation: Gesamtbewertung der Maßnahme**
Abschlussdokumentation: Gesamtbewertung der Maßnahme
Abschlussdokumentation der Gesamtmaßnahme zur Beurteilung der Einhaltung der im Vorwege festgelegten und überprüften Notwendigkeiten nach Baustellenverordnung in Bezugnahme auf die Begehungsprotokolle und Bewertung der Einhaltung der Vorgaben der Arbeitsschutzvorschriften während der Bauausführung.

Jeweils ein Stück pro Pumpwerk.
Menge: 2,000 St

#### 01.03 Stundensätze

*Hinweis: Zusätzlicher vom AG veranlasster Aufwand für z.B. für weitere Ortsbesichtigungen, Baugrubensohlabnahmen etc. würde nach tatsächlichem Aufwand gesondert nach nac*
Zusätzlicher vom AG veranlasster Aufwand für z.B. für weitere Baustellenbegehungen, ausserplanmäßige Termine etc. würde nach tatsächlichem Aufwand gesondert nach nachfolgenden Posititionen abgerechnet. Der Aufwand ist vor Inanspruchnahme dem AG schriftlich anzukündigen und entsprechend als Abweichung zum Haupt-LV zu begründen. Diese Begründung muss für den AG im Vorwege erkennbar sein, ansonsten besteht kein Vergütungsanspruch.

**01.03.001 Sicherheits- und Gesundheitsschutzkoordinator zus. Aufwand:**
Sicherheits- und Gesundheitsschutzkoordinator zus. Aufwand:
Zusätzlicher vom AG veranlasster Aufwand hier:
Sicherheits- und Gesundheitsschutzkoordinator
Menge: 5,000 h

**01.03.002 Fahrtkosten PKW**
Fahrkosten Sicherheits- und Gesundheitsschutzkoordinator zus. Aufwand:
Zusätzlicher vom AG veranlasster Aufwand hier:
Fahrkosten PKW Sicherheits- und Gesundheitsschutzkoordinator
Menge: 80,000 km
